# Amphibienschutz Saarland 2027
Angebotsaufforderung (GAEB 90, DA83)
Eröffnung: 11.11.26 11:30
Ende der Zuschlagsfrist: 11.12.26
Währung: EUR
Auftraggeber: Landesbetrieb für Straßenbau

## Los 2 SM Rohrbach
Datum: 21.10.26

### Abschnitt 00 SM Rohrbach

#### Unterabschnitt 00.00 Amphibienschutzanlagen Land

**00.00.0001 Eimer eingraben**
Fangeimer eingraben.
Alle 10 bis 12 Meter ist ein Eimer zu setzen.
Unter Beachtung der Leitfähigkeit des Zauns sind die
Eimer zu postieren.
Der Eimerrand muss bodeneben sein, so dass für die
Amphibien kein Hindernis entsteht.
Ausstiegshilfe (z.B. rauer Ast) für Kleinsäuger in den
Eimer stellen.
Menge: 249,000 St

**00.00.0002 mob. Amphibienschutzzaun aufstellen**
Mobiler Amphibienschutzzaun des LfS in fertiger Arbeit
an Landstraßen aufstellen.
Der Zaun mit allen Einzelteilen ist an den jeweiligen
Lagerstätten der SM's zu übernehmen.
Anwendung finden überwiegend Produkte der Firma
Maibach.

Der Zaun ist mit lückenlosem Fugen- und Bodenschluß,
sowie Übersteigschutz standfest aufzustellen.
Pfostenabstand mindestens 2,00 Meter.
Die Laufsohle sit zu planieren.
Ein durchgängiger, dichter Abschluss zum Boden muss
gewährleistet sein.
Einsatz von heringen und eingraben des Zauns.
Seitliche Abspannungen sind nach Bedarf einzubauen.
Ist zur Dichtigkeit Füllsand von Nöten, so wird dessen
Ausbringung gesondert vergütet.
Menge: 3000,000 m

**00.00.0003 Füllsand ausbringen**
Füllsand als Dichtmaterial zum Boden.
Ist ein eingraben des Zauns nicht möglich, bzw. nicht
ausreichend, ist Füllsand einzusetzen.
Der Sand muss chemisch rein und unbelastet sein.
Auf eine Strecke von 1,50 Meter Folie ist
ca. ein 10-ltr-Eimer Sand auszubringen.
D. h. 1,00 m3 Sand reicht für eine Strecke von
ca. 150 Meter.
Abgerechnet wird nach Volumen ausgebrachter Sand pro
Anlage.
Lieferscheine / Wiegescheine sind im Original dem AG zu
übergeben.
Menge: 13,000 m3

**00.00.0004 mob. Amphibienschutzzaun einziehen**
Mobiler Amphibienschutzzaun des LfS an Landstraßen
abbauen, säubern und ordnungsgemäß, nach Anlagen
sortiert, nach Weisung der zuständigen SAM / SM
einlagern.

Die Örtlichkeit ist weitgehend in den ursprünglichen
Zustand wieder zurückzuversetzen.
Der Boden ist einzuebnen.
Überschüssiger Füllsand ist aufzunehmen, geht in
Eigentum des AN über und ist ordnungsgmäß zu entsorgen.

Schadhaftes Material ist zu dokumentieren und eine
entsprechende Liste der SAM / SM zu übergeben.
Menge: 3045,000 m

**00.00.0005 Eimer einziehen**
Fangeimer ausgraben, säubern, und ordnungsgemäß, nach
Anlagen sortiert, nach Weisung der zuständigen SAM / SM
einlagern.

Die Löcher nach Entfernen der Eimer verfüllen und
einebnen.
Menge: 249,000 St

**00.00.0006 mob. Amphibienschutz. kontrollieren**
Funktionszustand des mobilen Amphibienschutzzaun des
LfS an Landstraßen überprüfen.
Laub, Äste und sonstige funktionshindernde Gegenstände
entfernen und evtl. Heringe, Pfosten usw. richten oder
erneuern.
Querstreben und Spannseile funktionsgerecht
wiederherstellen.
Abgerechnet wird der kontrollierte lfd.-Meter einer
Anlage.

Wird Füllsand notwendigerweise neu ausgebracht, findet
die Pos. "Füllsand ausbringen" Anwendung.
Menge: 3045,000 m

#### Unterabschnitt 00.01 Amphibienschutzanlagen Bund

**00.01.0001 Eimer eingraben**
Fangeimer eingraben.
Alle 10 bis 12 Meter ist ein Eimer zu setzen.
Unter Beachtung der Leitfähigkeit des Zauns sind die
Eimer zu postieren.
Der Eimerrand muss bodeneben sein, so dass für die
Amphibien kein Hindernis entsteht.
Ausstiegshilfe (z.B. rauer Ast) für Kleinsäuger in den
Eimer stellen.
Menge: 390,000 St

**00.01.0002 mob. Amphibienschutzzaun aufstellen**
Mobiler Amphibienschutzzaun des LfS in fertiger Arbeit
an Landstraßen aufstellen.
Der Zaun mit allen Einzelteilen ist an den jeweiligen
Lagerstätten der SM's zu übernehmen.
Anwendung finden überwiegend Produkte der Firma
Maibach.

Der Zaun ist mit lückenlosem Fugen- und Bodenschluß,
sowie Übersteigschutz standfest aufzustellen.
Pfostenabstand mindestens 2,00 Meter.
Die Laufsohle sit zu planieren.
Ein durchgängiger, dichter Abschluss zum Boden muss
gewährleistet sein.
Einsatz von heringen und eingraben des Zauns.
Seitliche Abspannungen sind nach Bedarf einzubauen.
Ist zur Dichtigkeit Füllsand von Nöten, so wird dessen
Ausbringung gesondert vergütet.
Menge: 390,000 m

**00.01.0003 Füllsand ausbringen**
Füllsand als Dichtmaterial zum Boden.
Ist ein eingraben des Zauns nicht möglich, bzw. nicht
ausreichend, ist Füllsand einzusetzen.
Der Sand muss chemisch rein und unbelastet sein.
Auf eine Strecke von 1,50 Meter Folie ist
ca. ein 10-ltr-Eimer Sand auszubringen.
D. h. 1,00 m3 Sand reicht für eine Strecke von
ca. 150 Meter.
Abgerechnet wird nach Volumen ausgebrachter Sand pro
Anlage.
Lieferscheine / Wiegescheine sind im Original dem AG zu
übergeben.
Menge: 1,500 m3

**00.01.0004 mob. Amphibienschutzzaun einziehen**
Mobiler Amphibienschutzzaun des LfS an Landstraßen
abbauen, säubern und ordnungsgemäß, nach Anlagen
sortiert, nach Weisung der zuständigen SAM / SM
einlagern.

Die Örtlichkeit ist weitgehend in den ursprünglichen
Zustand wieder zurückzuversetzen.
Der Boden ist einzuebnen.
Überschüssiger Füllsand ist aufzunehmen, geht in
Eigentum des AN über und ist ordnungsgmäß zu entsorgen.

Schadhaftes Material ist zu dokumentieren und eine
entsprechende Liste der SAM / SM zu übergeben.
Menge: 390,000 m

**00.01.0005 Eimer einziehen**
Fangeimer ausgraben, säubern, und ordnungsgemäß, nach
Anlagen sortiert, nach Weisung der zuständigen SAM / SM
einlagern.

Die Löcher nach Entfernen der Eimer verfüllen und
einebnen.
Menge: 39,000 St

**00.01.0006 mob. Amphibienschutz. kontrollieren**
Funktionszustand des mobilen Amphibienschutzzaun des
LfS an Landstraßen überprüfen.
Laub, Äste und sonstige funktionshindernde Gegenstände
entfernen und evtl. Heringe, Pfosten usw. richten oder
erneuern.
Querstreben und Spannseile funktionsgerecht
wiederherstellen.
Abgerechnet wird der kontrollierte lfd.-Meter einer
Anlage.

Wird Füllsand notwendigerweise neu ausgebracht, findet
die Pos. "Füllsand ausbringen" Anwendung.
Menge: 390,000 m

#### Unterabschnitt 00.02 Pflegemaßnahmen Landstraßen

**00.02.0001 Trasse freimähen**
Trasse zum Aufbau des mobilen Amphibienzauns freimähen.
Trassenbreite = 2,00 Meter

Bodennaher Schnitt von Gräser, Ausschüsse von Gehölzen
bis zu einem Durchmesser von 1,00 cm, aufkommende
Dornenhecken von Weißdorn, Schwarzdorn und dergleichen
bis zu einer Wuchshöhe von 1,25 Meter.

Einsatz von Mähgeräten aller Art, auch Mulcher.

Das Mäh-, bzw. Mulchgut ist so zu verteilen, dass die
Trasse des Amphienzauns frei von Schnittgut ist.

Im Einheitspreis sind alle Personal-, sowie
Gerätekosten einzurechnen.
Abgerechnet wird der lfd.-Meter.
Menge: 250,000 m2

**00.02.0002 Betonrinne reinigen**
Betonrinne für Amphibien mit befahrbarer
Gitterrostabdeckung reinigen.

Abgerechnet wird der lfd.-Meter.
Menge: 300,000 m

*Hinweis*
Zu allen Regelplänen sind jeweils 30 Kegel (min. 0,50
m. Höhe) einzurechnen. Baken können durch Kegel ersetzt
werden.
Gelbmarkierung und Warnleuchten können entfallen.

#### Unterabschnitt 00.03 Verkehrssicherung Landesstraßen

**00.03.0001 Verk.sich. kürzerer Dauer durchf.*bew. Arbeitsst.*bis 4 Std. bei Tageslicht*Anordnung n. Unt.**
StL-Nr. 22110513590391110
Verkehrssicherung an Arbeitsstellen von kürzerer Dauer
betriebsfertig aufbauen, vorhalten, warten, instand
setzen, betreiben und abbauen. Vorübergehende Verkehrssicherungsmaßnahmen durchführen.
Nach RSA, Regelplan 'C II/2'
Für bewegliche Arbeitsstelle.
Länge des Arbeitsbereiches '300'
Gesamtdauer der Verkehrsführung bis 4 Std.
Bei Tageslicht.
Verkehrsrechtliche Anordnung nach Unterlagen des AG
einholen und zugehörige Unterlagen erstellen. Erforderliche Ortsbesichtigungen zur Erstellung der Planunterlagen für die verkehrsrechtliche Anordnung durchführen.
Menge: 2,000 St
Zuordnung: 105

**00.03.0002 Verk.sich. kürzerer Dauer durchf.*bew. Arbeitsst.*über 4 bis 8 Std. bei Tageslicht*Anordnung n. Unt.**
StL-Nr. 22110513590392110
Verkehrssicherung an Arbeitsstellen von kürzerer Dauer
betriebsfertig aufbauen, vorhalten, warten, instand
setzen, betreiben und abbauen. Vorübergehende Verkehrssicherungsmaßnahmen durchführen.
Nach RSA, Regelplan 'C II/4'
Für bewegliche Arbeitsstelle.
Länge des Arbeitsbereiches '300'
Gesamtdauer der Verkehrsführung über 4 Std. bis 8 Std.
Bei Tageslicht.
Verkehrsrechtliche Anordnung nach Unterlagen des AG
einholen und zugehörige Unterlagen erstellen. Erforderliche Ortsbesichtigungen zur Erstellung der Planunterlagen für die verkehrsrechtliche Anordnung durchführen.
Menge: 2,000 St
Zuordnung: 105

*Hinweis*
Zu allen Regelplänen sind jeweils 30 Kegel (min. 0,50
m. Höhe) einzurechnen. Baken können durch Kegel ersetzt
werden.
Gelbmarkierung und Warnleuchten können entfallen.

#### Unterabschnitt 00.04 Verkehrssicherung Bundesstraßen

**00.04.0001 Verk.sich. kürzerer Dauer durchf.*bew. Arbeitsst.*bis 4 Std. bei Tageslicht*Anordnung n. Unt.**
StL-Nr. 22110513590391110
Verkehrssicherung an Arbeitsstellen von kürzerer Dauer
betriebsfertig aufbauen, vorhalten, warten, instand
setzen, betreiben und abbauen. Vorübergehende Verkehrssicherungsmaßnahmen durchführen.
Nach RSA, Regelplan 'C II/2'
Für bewegliche Arbeitsstelle.
Länge des Arbeitsbereiches '300'
Gesamtdauer der Verkehrsführung bis 4 Std.
Bei Tageslicht.
Verkehrsrechtliche Anordnung nach Unterlagen des AG
einholen und zugehörige Unterlagen erstellen. Erforderliche Ortsbesichtigungen zur Erstellung der Planunterlagen für die verkehrsrechtliche Anordnung durchführen.
Menge: 1,000 St
Zuordnung: 105

#### Unterabschnitt 00.05 Materialbeschaffung Land

**00.05.0001 Amphibienschutzfolie liefern**
Folie zum Bau eines mobilen Amphibienschutzzaunes
liefern.
Material des Absperrzauns (Folienbahn)
- undurchsichtig
- wetterfest
- UV-stabil
- reißfest
- grün
Breite der Folienbahn: 0,50 m
Rollenlänge:  50,00 m
Aufbau wird gesondert vergütet.
Menge: 200,000 m
Zuordnung: 105

**00.05.0002 Haltepfosten liefern**
Haltepfosten zum Bau eines mobilen
Amphibienschutzzaunes liefern.
Haltepfosten oben 45° abgewinkelt mit Haltekeil.
Feuerverzinkte Ausführung.
Montage wird gesondert mit dem Zaunbau vergütet.
Menge: 50,000 St
Zuordnung: 105

**00.05.0003 Halteklip liefern**
Halteklip zum Bau eines mobilen Amphibienschutzzaunes
zur Befestigung der Folienbahn am Haltepfosten liefern.
(nach System Fa. Karl Martin).
Montage wird gesondert mit dem Zaunbau vergütet.
Menge: 200,000 St
Zuordnung: 105

**00.05.0004 Haltekeile liefern**
Zusätzliche Haltekeile für Haltepfosten der OZ
00.05.0002 liefern.
Menge: 100,000 St
Zuordnung: 105

**00.05.0005 Heringe liefern**
Hering einschließlich Seil aus V2A zur seitlichen
Abspannung eines mobilen Amphibienschutzzaunes liefern.
Hering Mindestlänge 300 mm und feuerverzinkt.
Halteseil mit 2 Schlaufen, an jedem Ende eine,
Mindestlänge 3,00 Meter.
Montage wird gesondert mit dem Zaunbau vergütet.
Menge: 5,000 St
Zuordnung: 105

**00.05.0006 Kröten-Fangeimer liefern**
Reptilien-/Amphibieneimer liefern, mit passendem
Deckel.
Boden des Eimers gelocht (mindestens 10 Bohrlöcher,
Durchmesser 3mm).
Eimer aus witterungsbeständigem, lebensmittelechtem
Kunststoff.
Eimer mit Fassungsvermögen zwischen 10 und 20L.
Form rechteckig.
Eimer nicht selbstentleerend.
Das ausbringen (eingraben) der Eimer wird gesondert
vergütet.
Menge: 249,000 St
Zuordnung: 105

#### Unterabschnitt 00.06 Materialbeschaffung Bund

**00.06.0001 Amphibienschutzfolie liefern**
Folie zum Bau eines mobilen Amphibienschutzzaunes
liefern.
Material des Absperrzauns (Folienbahn)
- undurchsichtig
- wetterfest
- UV-stabil
- reißfest
- grün
Breite der Folienbahn: 0,50 m
Rollenlänge:  50,00 m
Aufbau wird gesondert vergütet.
Menge: 50,000 m
Zuordnung: 105

**00.06.0002 Haltepfosten liefern**
Haltepfosten zum Bau eines mobilen
Amphibienschutzzaunes liefern.
Haltepfosten oben 45° abgewinkelt mit Haltekeil.
Feuerverzinkte Ausführung.
Montage wird gesondert mit dem Zaunbau vergütet.
Menge: 5,000 St
Zuordnung: 105

**00.06.0003 Halteklip liefern**
Halteklip zum Bau eines mobilen Amphibienschutzzaunes
zur Befestigung der Folienbahn am Haltepfosten liefern.
(nach System Fa. Karl Martin).
Montage wird gesondert mit dem Zaunbau vergütet.
Menge: 50,000 St
Zuordnung: 105

**00.06.0004 Haltekeile liefern**
Zusätzliche Haltekeile für Haltepfosten der OZ
00.05.0002 liefern.
Menge: 25,000 St
Zuordnung: 105

**00.06.0005 Heringe liefern**
Hering einschließlich Seil aus V2A zur seitlichen
Abspannung eines mobilen Amphibienschutzzaunes liefern.
Hering Mindestlänge 300 mm und feuerverzinkt.
Halteseil mit 2 Schlaufen, an jedem Ende eine,
Mindestlänge 3,00 Meter.
Montage wird gesondert mit dem Zaunbau vergütet.
Menge: 2,000 St
Zuordnung: 105

**00.06.0006 Kröten-Fangeimer liefern**
Reptilien-/Amphibieneimer liefern, mit passendem
Deckel.
Boden des Eimers gelocht (mindestens 10 Bohrlöcher,
Durchmesser 3mm).
Eimer aus witterungsbeständigem, lebensmittelechtem
Kunststoff.
Eimer mit Fassungsvermögen zwischen 10 und 20L.
Form rechteckig.
Eimer nicht selbstentleerend.
Das ausbringen (eingraben) der Eimer wird gesondert
vergütet.
Menge: 39,000 St
Zuordnung: 105

USt %: 19,00
